# BA 2 der Neugestaltung der Freianlagen des Jugendfreizeitzentrums (JFZ) in der Gartenstadt Allendorf
Angebotsaufforderung (GAEB DA XML 3.2, DA83)
Projekt: Jugendfreizeitzentrum (JFZ) Bad Salzungen, Freianlagen
Währung: EUR
Vergabeart: Öffentliche Ausschreibung
Eröffnung: 18.03.2021 14:00:00
Ende der Zuschlagsfrist: 28.05.2021
Abgabeort: Stadt Bad Salzungen Ratsstraße 2 36433 Bad Salzungen ! Einre
Ausführungsbeginn: 31.05.2021
Ausführungsende: 03.09.2021
Auftraggeber: Stadt Bad Salzungen, Ratsstraße 2, 36433 Bad Salzungen
Erstellt mit: AVAPLAN, 02.03.2021

## Vorbemerkung / Vertragstext
Allgemeine Vorbemerkungen

Besondere Angaben zur Baustelle

Eine Besichtigung vor Ort ist unbedingt vor
Angebotsabgabe erforderlich und gilt als vorausgesetzt.

In die Einheitspreise einzukalkulierende Leistungen:

Grundsätzlich ist die notwendige Baustelleneinrichtung
in die Einheitspreise einzukalkulieren. Das beinhaltet
das Einrichten, Unterhalten und Beräumen der Baustelle,
einschließlich das Entfernen von Verunreinigungen usw.

Mit den Einheitspreisen sind u.a. abgegolten:
- Bauwasser, Baustrom
- Transport, Zwischentransporte,
- Zwischenlagerkosten,
- Vorhaltekosten z.B. für Paletten
- Kosten Baustellenkennzeichnung und Sicherung
- Verschnitt und Bruchverluste
- Mörtelbett bis 3cm Dicke

Absicherung des unmittelbaren Baubereiches nach
örtlicher Erfordernis, entsprechend dem Baufortschritt.

Der AN ist in der Wahl der Baumaschinen frei. Die
Geräte sind für die Dauer der Baustelle vorzuhalten und
werden ausschließlich vom AN benutzt. Die
Sicherheitsvorschriften sind zu beachten.
Gleiches gilt auch für Transportgeräte wie auch Kran
oder Hebebühne. so sie zum Bauablauf erforderlich sind.

Anlagenverzeichnis
Das Leistungsverzeichnis besteht aus dem
Ausschreibungstext und einem Lageplan.

Hinweise zur Ausführung

Die allgemein anerkannten Regeln der Technik sind
einzuhalten.Es gelten die Vorschriften der VOB.
Im Besonderen DIN 18320.

Werden vom Bieter eigene technische Vertragsbedingungen
übergeben, so dürfen sie grundsätzlich den in der
Ausschreibung gestellten Forderungen und Bedingungen -
insbesondere der VOB/C - nicht widersprechen. Im
Ausnahmefall muß der Bieter auf die Abweichung
gesondert hinweisen. Gesetzliche Regelungen,
Verwaltungsvorschriften und behördliche Anordnungen
gelten für diesen Fall ohne Einschränkung.

Hat die ausführende Firma Bedenken gegen die technische
Ausführung, zur Materialwahl, zu statisch relevanten
Ausführungen oder Ausführungsdetails so sind diese im
Vorfeld anzuzeigen.

Sämtliche Maße sind zuvor am Bau zu nehmen, sofern
keine Detailzeichnungen vorliegen. Maßgebend sind
vorhandene Bauteile.

Vor Beginn der Arbeiten sind die tatsächlichen
Einbauhöhen bezogen auf das gesamte Ausbausystem mit
der Bauleitung abzustimmen.

Vor Ausführungsbeginn hat der Auftragnehmer mit dem
Auftraggeber festzulegen, wo das zu verwendende
Material auf der Baustelle gelagert werden kann.
Allgemein sollte das überschüssige Material sofort
abgefahren und entsorgt werden.

## Bad Salzungen JFZ - BA 2 - Ballspiel- und Kletterbereich
Datum: 12.05.2020
EP-Anteile: Löhne; Stoffe; Geräte; Sonstige

### Abschnitt 1 BA 2 Ballspiel- und Kletterbereich

#### Titel 1.1 Vorbereitende Arbeiten

**1.1.10 Rückbau Bestand**
*** Pauschalposition
Im Bestand ist ein Multifunktionsspielfeld bestehend aus einer Stahl- Holz Mischkonstruktion.
Die Bestandteile sind getrennt nach Sorten abzubauen und separat zu entsorgen.
Entsorgungsgebühr in gesonderter Position.
Grundmaße: Seiten (2) ca. 20m x ca. 1m; Torräume (2): ca.10,5m x ca. 3,10m,
Kletterräume hinter Tor  (2) ca. 3 m x ca. 3,10
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Menge: 1,000 psch
DIN 276/2008: 596

**1.1.20 Aufnahme und Entsorgung Beläge**
Die Kunststoffrasenfläche ist aufzunehmen und fachgerecht zu entsorgen. Entsorgungsgebühr und Transport in gesonderter Position.
Der Kunststoffrasen ist unverfüllt und liegt ohne elastische Schicht direkt auf dem Asphaltbelag.
Die Filamente / Polfasern sind zwischenzeitlich in der Fläche bis auf die Tragmatte abgenutzt.
Im Bereich der beiden Torausbauten befinden sich noch Klettermöglichkeiten, welche mit Fallschutzmatten (vgl. Abb)  ausgelegt sind.
Diese sind über diese Position mit aufzunehmen

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Menge: 243,000 m²

**1.1.30 Vorbereitung Oberfläche**
Vorhandene Asphaltfläche ist nach dem Ausbau des Kunstrasens von Ablagerungen zu befreien.
Das Material ist mit geeignetem Gerät aufzunehmen und die Oberfläche abzubürsten.
Alles Fremdmaterial ist bis auf den Asphalt aufzunehmen und die Asphaltfläche besenrein herzustellen.
Witterungsabhängig ist ggf. mit Wasser nachzuarbeiten.
Menge: 300,000 m²
DIN 276/2008: 533

**1.1.40 Ausbesserungsarbeiten Asphalt**
Risse, Löcher und Unebenheiten sind mit geeignetem Reparaturasphalt und Vergussmasse auszubessern.
Die Flankenhaftung des Ausbesserungsmaterials ist mit einer geeigneten Grundierung zu erhöhen.
Entsprechend den vorhandenen Beschädigungen ist die Asphaltfläche mit Verguss oder Reparaturasphalt zu reparieren. Im Bereich der Multisportanlage ist die Tragfähigkeit für den Belag entscheidend.
In sichtbar bleibenden Bereichen ist der Asphalt nach dem Einbau noch zusätzlich zur Angleichung mit einer geeigneten Abstreu abzustreuen.

Material in gesonderter Position
Menge: 16,000 h

**1.1.50 Fräsen Belag**
Im Baubereich befindet sich eine eingewachsene Wurzel.
Die Überhöhung im Asphalt ist mit geeigneter Technik abzufräsen und der Riss zu verfüllen.
Material in gesonderter Position. Abrechnung in qm.

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Menge: 60,000 m²

**1.1.60 Reparaturasphalt**
Lieferung von Reparaturasphalt / Kaltasphalt (inkl. ggf. Grundierung und den Abstreusplitt) nach gelieferten Mengen.
Die Liefermengen sind mit Lieferscheinen nachzuweisen.
Menge: 300,000 kg

**1.1.70 Asphaltverguss**
Lieferung von Asphaltverguss  nach gelieferten Mengen.
Die Liefermengen sind mit Lieferscheinen nachzuweisen.
Menge: 100,000 kg

**1.1.80 Papierkorb aufnehmen und entsorgen**
Papierkorb incl. Fundament ausbauen.
Fundament separieren.
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Menge: 2,000 St

**1.1.90 Schutzbügel aufnehmen**
Edelstahlschutzbügel ausbauen, Fundamente abschlagen und getrennt entsorgen. Entsorgungsgebühr in gesonderter Position.
Die Edelstahlbügel sind zum Wiedereinbau vorgesehen und sind seitlich zu lagern.
(Abbildung in Vorposition).
Menge: 1,000 St

**1.1.100 Fitnessgeräte Stahl aufnehmen**
Die Geräte sind incl. Fundament auszubauen, die Fundamente sind zu separieren und die anfallenden Materialien nach Sorten getrennt zu entsorgen.
Entsorgung in gesonderter Position
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Menge: 4,000 St

**1.1.110 Herstellen der Baufreiheit u.a. für Ballfangzaun**
Im Bereich der Geländeflächen ist nach Erfordernis das vorhandene Gehölz zurückzuschneiden und die Grasnarbe zu entfernen.
Abrechnung erfolgt nach Zeitaufwand.Einzukalkulieren ist hier je angebotene Stunde 2 Mann zzgl Gerät (Bagger, Schnittgeräte etc.)
Menge: 8,000 h

**1.1.120 Bauzaun**
Der Baubereich und ggf. Zwischenlagerbereiche sind abzusperren. Bauzaun mit einer Höhe von 2,00 m (verzinkte Drahtgitterelemente und Fertigteilfüsse) sowie die erforderlichen Tore sind standsicher herzustellen, während der Bauzeit vorzuhalten und zu unterhalten sowie nach Beendigung der Bauleistung zu entfernen.
70 % des Preises werden nach Aufstellung, der Rest nach Entfernen des Bauzaunes vergütet.
Menge: 30,000 m

**1.1.130 Baustrasse anlegen (und rückbauen)**
Die Baustraße wird im Bereich des vorhandenen Weges auf der Ostseite des Baubereiches als Schutz des Bestandes aufgebaut.
Die Baustraße kann mit Platten, Bohlen, Matten oder Schotterschüttung erfolgen.
Die Fläche ist vor Auftrag mit einem Geotextil (mindestens GRK 3) vollflächig auszulegen (auch bei Platten und Bohlen - nur bei der Verwendung geeigneter Bautenschutzmatten kann auf ein Vlies verzichtet werden.
Die Baustraße ist so zu verlegen, das vorhandenen Kanten und Einfassungen beim Überfahren nicht beschädigt werden und müssen z.B. durch Ankeilungen und Anrampungen gesondert geschützt werden. Überfahrtsbereiche 3 Stck- jeweilige Länge ca. 3,50m
Bei Verwendung von Schüttgütern ist ein  Hartgesteinsfrostschutzmaterial in der Körnung 0/45 oder 0/32 zu liefern, in bis zu 30 cm Stärke einzubauen.
Nach Abschluss der Arbeiten ist die Baustraße vollständig wieder zu entfernen.

Vergütung der Baustraße 70% nach Anlage der Baustraße - Rest nach Entfernung.
Menge: 300,000 m²

**1.1.140 Einholung von Schachtgenehmigungen**
*** Pauschalposition
Schachtgenehmigungen von den Versorgungsträgern bzw. Leitungsverwaltungen für im Baubereich befindliche Leitungen und Kabel (u.a. WVS Bad Salzungen, TEN, Telekom, Werraenergie, Stadt Bad Salzungen).
Die Schachtgenehmigungen sind in Kopie vor Baubeginn der Bauleitung vorzulegen.
Menge: 1,000 psch

#### Titel 1.2 Multisportanlage

**1.2.10 Multisportanlage liefern und montieren (komplett mit Banden, Toren & Ausstattung)**
Multisportanlage 12 x 24 m:
Multifunktionale Sportanlage  für Ballspiele wie Fuß-, Hand-, Volley- und Basketball, Tennis oder Hockey, als Stahl-Kunststoff-Konstruktion (Minimierte Vibration und Lärmentstehung beim Aufprall von Bällen), robust und vandalismusresistent durch widerstandsfähige Materialien und eine große Anzahl an Bodenverankerungen, u.a. aus 1 m hoher umlaufender Bande; Metall Pfosten/Rahmen/Handläufen sowie Polyethylen-Platten (Seitenpanels) als Füllungen, schrägen Pfosten und Begrenzungsplatten mit geschwungenen Kanten im Torwandbereich,Sicherheitskappen auf den Pfosten, mit 2 Basketballkörben in Wettkampfhöhe 305 cm, stabilen Torgittern aus Metall, außen stehenden Multisportpfosten mit Netz ( in 4 verschiedenen Höhen montierbar), Durchfahrsperren in den Toreingängen, seitlichen Durchläufen für ablaufendes Regenwasser, Handläufen aus Metall und eingravierten Sportmotiven in ausgewählten Seitenpanels, alle Befestigungen sind sicher und nur mit Spezialwerkzeug lösbar auszuführen - liefern und aufbauen.

Die Gesamtanlage besteht aus den nachfolgend abgebildeten Einzelbestandteilen (Lieferung und Montage komplett gem. Beschreibung/Abbildung/Zeichnungen,
nur Sportbelag in gesonderter Position!) :

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
Materialien:
Tor- und Endpfosten, Querschnitt 100 x 50 x 3 mm, aus feuerverzinktem Stahl, Pfostenkappen aus Polyamid (PA) beschichtet mit thermoplastischem Elastomer (TPU); Rahmen, Querschnitt 50 x 50 x 2 mm, aus feuerverzinktem Stahl; hochdichte, farbige und texturierte, UV-stabile EcoCore™ Polyethylen-Platten als Laminat (Stärke 19 mm) mit schwarzem Kern aus Recyclingmaterial; Torrückseite aus feuerverzinkten Stahlrohren; robuste Konstruktion durch dichte Anordnung von Pfosten und Querstreben; Rückwand Basketballkorb aus hochdichter, texturierter, UV-stabiler EcoCore™ hochdichte Polyethylen-Platte als Laminat (HDPE, Stärke 19 mm) mit schwarzem Kern aus Recyclingmaterial; Ring Basketballkorb aus pulverbeschichtetem feuerverzinktem Stahl; Basketballkorb-Netz aus Polyamid (PA); Netzpfosten Ø 101 mm aus feuerverzinktem Stahl, vandalismussichere Netzspannvorrichtung; Feldnetz aus Polyamid (PA); alle Materialien gemäß EN71-3 Sicherheit von Spielzeug (Bioverfügbarkeit von Stoffen); alle Kunststoffteile UV-stabilisiert, frei von Schwermetallen, recycelbar und geprüft für Außentemperaturen von -30° bis +60°C

Verankerung:
46 Fundamente für Tiefenverankerung 50 cm (Seitenbanden und Tore) sowie 90 cm (Multisportpfosten)

Maße:
Außenmaße Multisportanlage inkl. Torkonstruktion: 2465 x 1300 cm, Höhe 370 cm (kein Fallraum und keine Fallhöhe nach EN1176)
Maße Spielfeld ca. 2207 x 1199 cm
Spielfeld ca. 264 m²

Vorzulegende Garantien (falls zutreffend):
Lebenslange Garantie, bis das Produkt deinstalliert oder außer Betrieb genommen wird, auf verzinkte tragende Bauteile, Edelstahl-Befestigungsteile, HDPE-Platten.
10 Jahre auf HPL-Böden & -platten, andere verzinkte Teile, geformte Kunststoffteile, unlackierte Stahl- und Metallteile, PP-Platten.
5 Jahre auf Siebdruckplatten, hohle Kunststoffteile, lackierte Stahl- und Metallteile, Federn & Kugellager, Seile & Kletternetz-Konstruktionen.
2 Jahre auf bewegliche Kunststoff- & Metallteile, elektronische Komponenten_
Ersatzteilgarantie: bis 10 Jahre nach Einstellung der Produktion.
Altersgruppe ab 3 Jahren.
-----  Behindertengerecht gemäß ADA-Richtlinie, (auch Rollstuhlfahrer müssen auf die Fläche kommen).
-  Zertifizierung: DIN EN 15312/A1:2010 / TÜV- Zertifiziert
Die Produktzertifizierungen sind vorzulegen!

Die Anlage ist als Komplettanlage zu liefern und nach Herstellerangaben unter besonderer Beachtung der statischen Vorgaben zu montieren. Es ist zu berücksichtigen, dass die Montage in einer bestehenden, durchgehenden Asphaltfläche erfolgt. Eventuelle Schnittarbeiten und Wiederanpassarbeiten an den Asphalt sind mit einzukalkulieren, ebenso alle notwendigen Nebenarbeiten (Erdarbeiten, Fundamentierung, Montagematerial, Verbindungen etc.).

Liefernachweis:

KOMPAN GmbH
Tel: +49 461 77306-0, Fax: +49 461 77306-35
E-Mail: KOMPAN.gmbh@KOMPAN.com
Internet: www.KOMPAN.com
Typ: FRE2111-3317 Multi-Sportanlage 12 x 24 m „COSMOS“

oder gleichwertig.

Bietereintrag:
Angebotene Multisportanlage / Hersteller:

______________________________________________________________________________
Im Falle eines anderen Angebotes sind die entsprechenden Nachweise zur Gleichwertigkeit mit dem Angebot einzureichen.
Menge: 1,000 St
DIN 276/2008: 535

**1.2.20 Ballfangzaun (zweiseitig) h= 4m liefern und montieren**
Ballfangzaun liefern und montieren (inkl. Fundamentierung).

Ballfangzaun feuerverzinkt und pulverbeschichtet

Pfosten aus Rechteckrohr (Abmaße nach statischer
Erforderniss - kalk. Grundlage 60/120/5000)
mit Abdeckleiste aus Flachstahl 40*5mm
Gittermattenhalter aus Stahl mit Haken zum einhängen
der Gittermatten
Oberer Abschluss der Pfosten mit verschweißtem (!)
Kopfdeckel

Gesamthöhe Zaun 4,0m, als Gitterzaun mit zwei
Doppelstabmatten übereinander 8/6/8 mm
1. Reihe DSM 8/6/8 MW 50/200 mm (bis 2m Höhe)
2. Reihe DSM 8/6/8 MW 100/200 mm (bis 4m Höhe)

Befestigungsmaterial Schrauben M8 aus Edelstahl,
Abdeckleiste feuerverzinkt, pulverbeschichtet
Gittermattenhalter mit Einhängesicherung feuerverzinkt
und pulverbeschichtet
Farbe: Anthrazit

Hier beschrieben ist der Zaun nach lfm.
incl. der Zaunpfosten (Einzellänge Zaunpfosten 5m).
Kalkulationsgrundlage 8 Stck. Pfosten
Ausführung entsprechend der Windlastzone nach DIN EN
1991-1-4 und DIN EN 1991-1-4/NA
geschweißte Paneele nach DIN EN 10223-7 ohne obere und
untere Überstände
Als Grenzwert für die Fluchtabweichung der Pfosten
dient DIN 18202:2013-04 Abschnitt 5.5 Toleranzen im
Hochbau-Bauwerke

Einzukalkulieren ist die Lieferung des Zaunes sowie die Montage des Zaunes incl. Fundamentierungsarbeiten und Aushub nach stat. Erfordernissen.

Bei der Kalkulation ist zu berücksichtigen, dass der Zaun hinter der bestehnenden und zu erhaltenden Asphaltkante errichtet wird. In Richtung JFZ (Längsseite) ist das Gelände abgeböscht (Hanglage).

Bei der Dimensionierung der Pfosten (Materialstärke) sind die Vorgaben der Hersteller zu achten.
Die statische Eignung nach aktuellen Vorschriften ist nachzuweisen.
Menge: 18,000 m

**1.2.30 Zulage für Eckausbildung / Eckpfosten**
Zulage für Eckausbildung. Dabei ist dem AN
Freigestellt, die Ecke über einen Sonderpfosten
auszubilden oder die Ecke mit zwei Pfosten auszuführen.
Hier zu kalkulieren ist der Mehraufwand für den
Sonderpfosten oder den zweiten Pfosten je Ecke sowie
die konstruktionsbedingt eventuell erforderliche
Verklammerung mit Eckverbindern der Stabmatten über
Eck.
Menge: 1,000 St

**1.2.40 Zulage Sicherung Elektroleitung**
Mehraufwand für die Sicherung der im Bereich Ballfangzaun
befindlichen Elektroleitung
Abrechnung nach m freigelegter Leitung
Menge: 20,000 m

**1.2.50 Mehraufwand Fundamente im Bereich bestehender Fundamente**
In Teilbereichen ist nicht auszuschließen, dass die Pfosten des Zaunes vorhandene Fundamente tangieren.
Diese sind entsprechend anzupassen und der Zaun fachgerecht zu versetzen.
Hier einzukalkulieren ist der zeitliche Mehraufwand für die Anpassarbeiten. ggf. zusätzliche Stemm- und Betonierarbeiten.
Abrechnung nach nachgewiesenem Stundenaufwand.
Menge: 12,000 h

**1.2.60 Kunststoffsportbelag / Spielfeldbelag liefern und einbauen**
Belagstyp C gem. DIN 18035-6
als einlagiger Schüttbelag aus polyuretangebundenem EPDM Granulat.
Geschüttet
Schichtdicke mind. 13 mm

Kunststoffbelag für Mehrzweckanlagen und Tennis DIN EN 14877:2013 Normtyp C, schüttbeschichtet, wasserdurchlässig, in einer Gesamtdicke von mind. 13, Farbe ziegelrot, gem. DIN EN 14877-2013, DIN 18035-6:2014 und RAL-GZ 943/1:2014 o. glw., liefern und einbauen.

Der Einbau erfolgt auf dem vorhandenen Asphalt. Grundierungsarbeiten des Asphaltes mit einem geeigneten Haftvermittler in der vom Hersteller angegebenen Menge und die notwendigen Vorarbeiten zur Herstellung eines fachgerechten Anschlusses an die Multisportanlage sind mit einzukalkulieren. Die Anarbeitung kann wahlweise an die Multisportanlage an ein entsprechendes umlaufendes Profil oder auch mit Hilfe umlaufender Nuten (min. 2x2 cm) erfolgen. Der Einbau erfolgt maßgenau zur Multisportanlage. Konstruktionsbedingter Materialmehrverbrauch (z.B. für die Nuten) ist entsprechend der gewählten Einbauweise zu berücksichtigen.
Der Belag muss gute Federeigenschaften haben und über eine ausreichende Rutschfestigkeit auch im nassen Zustand verfügen. Die Anforderungen der EN 71.3.sind einzuhalten.

Aufbau wie folgt:

1. Oberschicht:  EPDM-Granulat und Polyurethan
  geschüttet, aromatisches Bindemittel
  Dicke: 13 mm
  Farbe: ziegelrot

2. Oberfläche:  Granulat, flachgelagert

Liefernachweise:

Regupol EPDM IS

BSW GmbH
Berleburger Schaumstoffwerk
Am Hilgenacker 24
57319 Bad Berleburg
Tel.: 02751 803-0
Fax: 02751803-109
info@berleburger.de
www.berleburger.com

oder

PolyPlay SE

Polytan GmbH
Gewerbering 3
86666 Burgheim
Deutschland
Tel.: 08432/87-0
Fax: 0843287-87
E-Mail: info@polytan.com

oder gleichwertig

Angebotenes Fabrikat / Hersteller:

_________________________________________________________________________________________

Die Gleichwertigkeit ist nachzuweisen.
Menge: 288,000 qm
DIN 276/2008: 535

**1.2.70 Markierungslinien und Punkte auf Kunststoffsportbelag herstellen**
*** Pauschalposition
Linierung und Punkte entsprechend den Vorgaben des Herstellers der Multifunktionssportanlage herstellen.

gem. Richtlinien der jeweiligen Fachverbände mit UV-beständiger 2-K-PUR-Farbe, abgestimmt auf den eingebauten Kunststoffbelag, liefern, einmessen und fachgerecht aufbringen.
Menge: 1,000 psch

**1.2.80 Abfallbehälter liefern und montieren**
Abfallbehälter mit Ascher in Abdeckung aus Edelstahl gestrahlt (Ascher), Behälter aus Stahlblech 2mm, ausgesteift und komplett verschweißt, Innenbehälter verzinkt, Inhalt 50l liefern und montieren

Behälter Durchmesser 360 mm
Gesamtmaße: Höhe/Breite/Tiefe, 830x430x360 mm
Behälter mit 4-facher Arretierung stabil am Tragrahmen geführt
runde Abdeckung 4mm dick, komplett mit Rahmensystem aus Rechteck-Stahlrohr 80x30x2 mm,
vollverschweißt, komplett feuerverzinkt und 2-fach beschichtet
Farbe nach Wahl des AG ist DB/RAL Feinstruktur RAL 703
Ständer verlängert zum einbetonieren

Entleerung:
Behälter zur leichten Entnahme und Einsetzen des Innenbehälters nach vorne kippbar, mit Anschlag
Verriegelung mit integriertem Sicherheits-Schnappverschluss
8mm Dreikant

Typ: KIRN-8030-R-50-D-AS-E
Hersteller: WETZ Außenraum-Element GMBH
oder gleichwertig

Angebotenes Fabrikat, wenn vom Leitfabrikat abweichend:

_______________________________________________
Bietereintrag

Abfallbehälter liefern und nach Herstellerangaben incl. Fundamentierungsarbeiten einbauen.
Menge: 1,000 Stck
DIN 276/2008: 561

**1.2.90 Schutzbügel Edelstahl wiedereinbauen**
Edelstahl Schutzbügel (Ausbau in Titel 1) wieder einbauen. Der Einbau erfolgt als Durchgangssicherung nach Vorgabe des Bauherrn. Die Bügel sind mit jeweils zwei Stück Betonfundamenten ins Gelände zu setzen. Die genaue Lage ist im Vorfeld abzustimmen. Es ist zu beachten, dass die Fundamente im Hangbereich unmittelbar an der Kante der Asphaltfläche sitzen.
Montage als fertige Leistung incl. Aushub und Betonarbeiten.
Menge: 1,000 Stck

#### Titel 1.3 Kletterbereich

**1.3.10 Pflaster ausbauen und seitlich lagern**
Beton- Pflasterfläche schonend von Hand ausbauen und zum Wiedereinbau seitlich lagern
Die Pflastersteine sind vorerst vor Ort zu belassen und können bei Eignung ggf. wieder eingebaut werden (Bereich Pfosten in Asphaltfläche) oder zur Reparatur von Pflasterflächen verwendet werden. Erst nach Abschluss der Arbeiten ist überschüssiges Pflaster ggf. zu entsorgen. Nach Abstimmung kann dieses jedoch auch vor Ort verbleiben. Entsorgungsgebühr in gesonderter Position.

Die vorhandene umlaufende Betonkante ist zu erhalten!
Menge: 100,000 m²

**1.3.20 Betonrückenstütze herstellen**
Die umlaufende Betonkante ist nach Ausbau
des Pflasters mittels fachgerechter Betonrückenstütze zu stabilisieren
Menge: 35,000 m

**1.3.30 Kletterelement "Ei" liefern und einbauen**
"Kletter - Ei" aus Beton liefern und nach Herstellerangaben einbauen
Das Kletterei ist ein urheberrechtlich geschütztes Produkt von der Fa. Concrete Rudolph

Das "Kletter - Ei" (Nutzhöhe: 300 cm; Gerätehöhe: 393 cm, G= ca.12,70 t)
mit Haltegriffen liefern, Fundament herstellen und montieren
(alles entsprechend Herstellerangaben, vgl. Zeichnungen):

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
Die Fundamentierungsarbeiten sind incl. aller Nebenarbeiten mit einzukalkulieren.
Incl. Tragschicht, Sauberkeitsschicht und Fundament nach Herstellerangaben

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
Das Kletterei ist so einzubauen, so dass die endgültige Höhenlage des Fallschutzes (gesonderte Position) berücksichtigt ist!

Liefernachweis:
Concrete Rudolph GmbH,
Steinbißstraße 15
88171 Weiler-Simmerberg

Sollten Sie ein alternatives Beton-Kletterelement mit vergleichbarer Masse, Höhe und Kubatur etc. mit
einer eigenständigen Ästhetik anbieten wollen, so bitten wir ggf. um ein zusätzliches entsprechendes Nebenangebot.
Menge: 1,000 St
DIN 276/2008: 561

**1.3.40 Fallschutzbereich für das "Kletterei" vorbereiten**
a.) Tragschicht und Boden profilgerecht mit geeignetem Gerät in verschiedenen Stärken lösen und laden.
Die Tragschicht kann ggf. vor Ort wieder anderweitig eingebaut werden.
Der Boden ist zu laden und zu entsorgen (Entsorgungsgebühr gesondert)
Mittl. Aushubtiefe: 50cm

Die vorhandene Betonkante ist zu erhalten!

Entsorgungsgebühr in gesonderter Position.

b.) Es ist ein fachgerechtes Planum analog dem Bestand mit Entwässerung in Richtung der Platzmitte herzustellen.
Hier ist der Einlauf in der Höhe anzupassen (gesonderte Position).
Menge: 40,000 m3

**1.3.50 Geotextilvlies liefern und einbauen**
Unkrautvlies/ Filtervlies aus Polypropylen als Trennschicht zwischen
gewachsenem Boden und Kies vollflächig incl.
Überlappungsbereiche aufbringen und an den Rändern bis
auf etwa 1/2 Höhe Kantenstein hochführen. Das Vlies wird
vor dem Einbau der Einzelfundamente aufgebracht und ist
dem zu Folge an den Rändern zu fixieren bzw. in einem
späteren Arbeitsschritt während des Kiesanfüllens hoch
zu legen. Abrechnung erfolgt nach Grundfläche, die
Randausbildung wird nicht gesondert vergütet.
Menge: 120,000 m2

**1.3.60 Fallschutzkies liefern und einbauen**
Fallschutzkies für Fläche um Kletterei liefern und einbauen.
Achtung! Auf Grund unterschiedlicher Normungen ist gem EN 1177 - Fallschutzbeläge ein Fallschutzkies rund gewaschen 2-8mm zu liefern und einzubauen.

Gemäß Norm für künstliche Kletteranlage ist jedoch Kies der Korngröße 8-16mm zu liefern und einzubauen.

Hier ist im Vorfeld der Lieferung abzuklären, welche Körnung zur Abnahmefähigkeit einzubauen ist. Die Abstimmung erfolgt mit dem Spielplatzprüfer, welcher Teil der anzubietenden Leistung ist - siehe Pos. 01.08.10. Durch diesen ist die Korngröße festzulegen, da dieser auch die Abnahme der Gesamtanlage vornehmen wird.

Der Nachweis der Eignung als Fallschutzkies bzw. der Übereinstimmung mit der jeweiligen Norm ist vorzulegen. Im Material dürfen weder Fremdstoffe noch gebrochene Bestandteile enthalten sein. Der Einbau erfolgt erst nach Aufbau des Klettereis.
Menge: 50,000 m3

**1.3.70 Abfallbehälter liefern und montieren**
Abfallbehälter mit Ascher in Abdeckung aus Edelstahl gestrahlt (Ascher), Behälter aus Stahlblech 2mm, ausgesteift und komplett verschweißt, Innenbehälter verzinkt, Inhalt 50l liefern und montieren

Behälter Durchmesser 360 mm
Gesamtmaße: Höhe/Breite/Tiefe, 830x430x360 mm
Behälter mit 4-facher Arretierung stabil am Tragrahmen geführt
runde Abdeckung 4mm dick, komplett mit Rahmensystem aus Rechteck-Stahlrohr 80x30x2 mm,
vollverschweißt, komplett feuerverzinkt und 2-fach beschichtet
Farbe nach Wahl des AG ist DB/RAL Feinstruktur RAL 703
Ständer verlängert zum einbetonieren

Entleerung:
Behälter zur leichten Entnahme und Einsetzen des Innenbehälters nach vorne kippbar, mit Anschlag
Verriegelung mit integriertem Sicherheits-Schnappverschluss
8mm Dreikant

Typ: KIRN-8030-R-50-D-AS-E
Hersteller: WETZ Außenraum-Element GMBH
oder gleichwertig

Angebotenes Fabrikat, wenn vom Leitfabrikat abweichend:

_______________________________________________
Bietereintrag

Abfallbehälter liefern und nach Herstellerangaben incl. Fundamentierungsarbeiten einbauen.
Menge: 1,000 Stck
DIN 276/2008: 561

**1.3.80 Vorhandenen Einlauf versetzen**
Der vorhandene Einlauf ist im Zuge der Fundamentierungsarbeiten so zu versetzen, dass er neben dem Fundament liegt und höhenmäßig auf -0,5m angepasst wird.
Es ist davon auszugehen, das der alte Einlauf nicht wieder verwendet werden kann. Ein neuer Einlauf ist analog zum Bestand zu liefern, einzubauen und an die vorhandene Grundleitung anzuschließen. Leistung als fertige Leistung incl. Nebenarbeiten.
Menge: 1,000 St

#### Titel 1.4 Entsorgungsgebühren

**1.4.10 Bauholz laden und entsorgen**
Abfallschlüsselnummer AVV 170201
Material laden und zu Entsorgungsstelle verbringen
incl. Entsorgungsgebühr
Abrechnung nach Wiegeschein / Entsorgungsnachweis
Menge: 4,000 t

**1.4.20 Kunstrasen laden und entsorgen**
Abfallschlüsselnummer AVV 170203
Material laden und zu Entsorgungsstelle verbringen
incl. Entsorgungsgebühr
Pos. umfasst Kunstrasen und Fallschutzmatten
Abrechnung nach Wiegeschein / Entsorgungsnachweis
Menge: 1,000 t

**1.4.30 Stahlbauteile laden und entsorgen**
Abfallschlüsselnummer AVV 170405
Material laden und zu Entsorgungsstelle verbringen
incl. Entsorgungsgebühr
Abrechnung nach Wiegeschein / Entsorgungsnachweis
Menge: 5,000 t

**1.4.40 Beton laden und entsorgen**
Abfallschlüsselnummer AVV 170101
Material laden und zu Entsorgungsstelle verbringen
incl. Entsorgungsgebühr
Abrechnung nach Wiegeschein / Entsorgungsnachweis
oder Übernahmeschein
Menge: 60,000 t

**1.4.50 Boden und Steine laden und entsorgen**
Abfallschlüsselnummer AVV 170504 bzw. 200202
Material laden und zu Entsorgungsstelle verbringen
incl. Entsorgungsgebühr
Abrechnung nach Wiegeschein / Entsorgungsnachweis
oder Übernahmeschein
Menge: 60,000 t

**1.4.60 Grünschnitt laden und entsorgen**
Abfallschlüsselnummer AVV 200201
biologisch abbaubare Abfälle
laden und zu Entsorgungsstelle verbringen
incl. Entsorgungsgebühr
Abrechnung nach Wiegeschein / Entsorgungsnachweis
oder Übernahmeschein
Menge: 10,000 t

**1.4.70 Mischmüll laden und entsorgen**
Abfallschlüsselnummer AVV 170904
Material laden und zu Entsorgungsstelle verbringen
incl. Entsorgungsgebühr
Abrechnung nach Wiegeschein / Entsorgungsnachweis
Menge: 10,000 t

#### Titel 1.5 Sonstiges

**1.5.10 Baustellenschild**
Baustellenschild nach Vorgabe durch den Bauherrn auf Alu Dibond in der Größe von ca. 2,00 x 3,00 m ausdrucken und auf einem, vom Bauherrn gestelltes Gestell befestigen.
Vorlage wird als jpg-Datei vom Bauherrn gestellt.
Es ist eine Fahrt im Stadtgebiet zu Abholung des Gestelles mit einem LKW mit Ladefläche einzukalkulieren und die Aufstellung des Gestelles vor Ort mit Herstellung einer Kippsicherung durch Anker oder Auflast.
Menge: 1,000 St
DIN 276/2008: 500

**1.5.20 Papierkorb Bestand umsetzen**
Papierkorb nach örtl. Anweisung im Bestand umsetzen.
Der Papierkorb ist auszubauen, zum Wiedereinbau vorzubereiten und an die vorher abgestimmte Stelle neu zu versetzen. Incl. Fundamentierungs und Nebenarbeiten.
Menge: 2,000 St

**1.5.30 Reparatur von Pflasterbelägen**
Defekte Pflaster im Bestand austauschen und durch Pflaster aus dem Bereich des geborgenen Pflasters Kletterbereich ersetzen.
Incl. aller Nebenarbeiten
Menge: 3,000 qm

**1.5.40 Mutterboden liefern und einbauen**
Mutterboden mit einem angemessenen Humusanteil zur Neuandeckung, u.a. im Bereich von Strauchflächen liefern
Das Material muss gesiebt, steinfrei und frei von Fremdstoffen sein.
 Es muss sich um verdichtungsfähiges Material handeln - kein reines Pflanzsubstrat.
Das Material ist nach Erfordernis in den Fundamentbereichen einzubauen und zu verdichten.
Menge: 6,000 m³

**1.5.50 Anpassungs- und Reparaturarbeiten im Gelände**
Für Leistungen im Geländeumfeld nach örtlicher Anweisung und nur nach Vorheriger Abstimmung mit der Bauleitung bzw. dem Bauherrn. Die Leistungen umfassen z.B. das Wiederversetzen von Pfosten, Pollern und Sperrbügel, den Ausbau von Altfundamenten und alten Flächenbefestigungen, Reparatur von Wegebestandteilen usw.
Menge: 32,000 h

#### Titel 1.6 Technik

**1.6.10 Bagger 0,40 m³ - 1,00 m³**
Bagger 0,40 m³ - 1,00 m³ Schaufelinhalt mit Raupenfahrwerk mit Baggerfahrer
Einsatz zusätzlich nach örtlicher Anforderung
Menge: 16,000 h

**1.6.20 LKW-Kipper bis 13 t Nutzlast**
LKW-Kipper bis 13 t Nutzlast mit Fahrer
Einsatz zusätzlich nach örtlicher Anforderung
Menge: 16,000 h

#### Titel 1.7 Personal

**1.7.10 Facharbeiter**
Stundenlohnarbeiten Facharbeiter auf Anweisung der Bauleitung vor Ort.
Vergütung erfolgt nach freigezeichneten Stundenzetteln.
Menge: 8,000 h

#### Titel 1.8 Nebenkosten

**1.8.10 Abnahme**
*** Pauschalposition
Abnahme der Gesamtanlage (Multisportanlage und Kletterbereich) durch einen zertifizierten und autorisierten Prüfer.
Der abnehmende Prüfer hat die Übereinstimmung der Gesamtanlage mit den einschlägigen Normen,
im Besonderen mit der DIN  EN 14974 zu bestätigen.
Menge: 1,000 psch
DIN 276/2008: 749
